# Kaserne Haus Hardt
Angebotsaufforderung (GAEB DA XML 3.3, DA83)
Projekt: Kaserne
Währung: EUR
Auftraggeber: Bau- und Liegenschaftsbetrieb NRW, NL Aachen, Mies-van-der-Rohe-Straße 10, 52074 Telefon 0241-43510-0, Fax 0241-43510-198, E-Mail 0241-ac.poststelle@blb.nrw.de
Erstellt mit: FUTURA, FUTURA Version 9.1.03.77, 10.11.2025

## Zusätzlicher Text
Im hier vorliegenden Objekt ist die Erneuerung der Trinkwasserversorgung geplant. In diesem Zusammenhang erfolgt die Kernsanierung der WC Anlagen, Putzmittelräume und Teeküchen.

Anmeldung der Arbeiten:
Der Auftragnehmer erhält durch den Bau- und Liegenschaftsbetrieb NRW Aachen, nach vorheriger Anmeldung des Ausführungszeitraums bei der Bauleitung ein Begleitschreiben zur Personenanmeldung.
Dieses vom BLB NRW vorausgefüllte Begleitschreiben wird zusammen mit einer beigefügten Firmenanmeldeliste an den AN geschickt. Der AN füllt die Firmenanmeldeliste gem. dem Begleitschreiben vollständig aus und sendet alle aufgelisteten Unterlagen an die im Begleitschreiben aufgeführten E-Mailadressen mit mind. 5 Tagen Vorlauf. Bei einer unvollständigen Anmeldung oder bei einer nicht Einhaltung der Vorlaufszeit kann der Zutritt zu der Kaserne durch die Wache verwehrt werden. Daraus resultierende Ausfall- / Stillstandzeiten können durch den AN nicht geltend gemacht werden.

Arbeitszeiten:
Die Arbeiten sind innerhalb der Dienstzeiten des Nutzers durchzuführen. Das Zeitfenster für die Durchführung der Arbeiten ist wochentags montags bis donnerstags 06:00 Uhr bis 16:00
Uhr sowie freitags von 06:00 Uhr bis 12:00 Uhr. Die Zeiten sind so zu verstehen, dass zur angegebenen Zeit das Gelände verlassen sein muss.

Zutrittsregelung für die Kaserne Haus Hardt Nörvenich:
Die Baustelle befindet sich im militärischen Bereich der Bundeswehr, Kaserne Haus Hardt, Geb 5, 52388 Nörvenich. Alle Arbeitskräfte müssen einen gültigen Personalausweis oder Reisepass mit sich führen. Dieser wird im Passwechselverfahren an der Wache gegen einen Sonderausweis getauscht. Der im Zusammenhang mit den Zutrittsregelungen entstehende Aufwand und die damit verbundenen Kosten sind auf die Leistungspositionen umzulegen und werden nicht gesondert vergütet. Zutrittsregelung für

Zulieferfirmen des Auftragnehmers:
Für Personal der Zulieferfirmen gelten die vorgenannten Regelungen.
Zulieferfirmen sind grundsätzlich vom AN an der Hauptwache abzuholen, zur Baustelle zu begleiten und nach Abschluss der Tätigkeit wieder zur Hauptwache zurückzubegleiten. Der Aufwand und die Kosten sind in die Einheitspreise einzurechnen und werden nicht gesondert vergütet.

Militärische Vorschriften:
Arbeitnehmer aus Staaten mit besonderen Sicherheitsrisiken (siehe Anlage Staatenliste) haben keinen Zutritt zum Gelände. Arbeitskräften, die den Anforderungen der Sicherheitsüberprüfung nicht genügen, kann das Betreten des militärischen Geländes ohne Angaben von Gründen verweigert werden. Der Auftragnehmer hat keinen Anspruch auf den Einsatz von Personen, denen keine Betretungserlaubnis erteilt wird. Etwaige, nicht rechtzeitig angekündigte Behinderungen durch militärische Maßnahmen, die eine Arbeitsunterbrechung zur Folge haben, sind unverzüglich unter Angabe von Gründen und Zeit dem BLB NRW Aachen mitzuteilen.
Für Wochenend- und Feiertagsarbeiten muss der Auftragnehmer die erforderlichen Genehmigungen der Truppe, des Gewerbeaufsichtsamtes und der anderen zuständigen Dienststellen einholen. Sie sind bei der örtlichen Bauleitung und dem BLB NRW Aachen spätestens 5 Werktage vor dem zum Arbeiten vorgesehenen Wochenende anzumelden. Das Aufstellen von Wohnlager oder Wohncontainer ist nicht gestattet!
Innerhalb des Kasernengeländes dürfen sich die Beschäftigten nur im unmittelbaren Baustellenbereich
bzw. auf den Zu- und Abfahrtsstraßen bewegen. Geschwindigkeitsbeschränkungen sind einzuhalten.
Die Baustelle ist täglich aufzuräumen, die
Zufahrtsstraßen sind bei Verschmutzung unverzüglich zu säubern. Bauabfälle und Verpackungsmaterial im Außenbereich sind grundsätzlich unverzüglich zu beseitigen. Hinweisschilder sind zu beachten!
Liste der Staaten mit besonderen Sicherheitsrisiken
(Stand 08.06.2022):
1. Afghanistan (Islamische Republik Afghanistan)
2. Algerien (Demokratische Volksrepublik Algerien)
3. Armenien (Republik Armenien)
4. Aserbaidschan (Republik Aserbaidschan)
5. Belarus (Republik Belarus)
6. China (Volksrepublik China),
ab 01.07.1997 einschließlich Sonderverwaltungsregion
(SVR) Hongkong,
ab 20.12.1999 einschließlich Sonderverwaltungsregion
(SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).

Zugänglichkeit der Baustelle / Beauftragung / Verfahren
und Schweißerlaubnisschein
Die Zufahrt (im gesicherten Bereich) von der Hauptwache bis zur Baustellenzufahrt beträgt maximal 800 Meter. Lage und Abmessung der Auszäunung sowie des Bauwerks sind den beiliegenden Planungsunterlagen zu entnehmen. Der AN hat weiter nach Auftragserteilung erforderlichenfalls über den AG einen Schweißerlaubnisschein, nach § 30 BGV D1 einzuholen. Weiter sind feuergefährliche Arbeiten mindestens zwei Tage vor Ausführung bei der Bauleitung und dem AG schriftlich anzuzeigen.
Behinderungen jeglicher Art sind der Bauleitung und dem Auftraggeber sofort schriftlich anzuzeigen.

Besondere Vorbemerkungen allgemein:
Aufgrund der räumlichen Gegebenheiten in der Maßnahme ist eine Besichtigung vor Angebotsabgabe des Bieters, aus Sicht des AG absolut notwendig und ausdrücklich erwünscht.
Der Bieter kann vor Angebotsabgabe, nach vorheriger Absprache mit dem BLB NRW Aachen, einen Termin zur Besichtigung vor Ort ausmachen.
Die bautechnischen und örtlichen Gegebenheiten insbesondere die Wartezeiten und Mehraufwendungen für
Ein- und Ausfahrten sowie die An- und Abfahrtskosten sind bei der Kalkulation zu beachten und soweit nicht in besonderen Leistungspositionen erfasst in die Einheitspreise mit einzukalkulieren.
Das Reinigen des Arbeitsbereiches durch trockenes Kehren oder Abblasen von Staubablagerungen mit Druckluft ist grundsätzlich nicht zulässig. Reinigungsarbeiten sind so durchzuführen, dass die Freisetzung und Aufwirbelung von Staub so gering wie möglich ist, z. B. mit Feucht- oder Nassverfahren nach dem Stand der Technik oder saugend unter Verwendung geeigneter Staubsauger oder Entstauber.
Das Zwischenlagern von Abbruchgütern, Material und Geräten im Sanierungsbereich ist nicht oder nur in
besonderen Fällen nach Absprache mit der Bauleitung und dem AG zulässig.
Eventuelle Beschädigungen sind sofort zu melden und ordnungsgemäß zu beseitigen.
Wasser und Strom werden dem AN kostenfrei zur Verfügung gestellt.
Für die Herstellung der Anschlussmöglichkeiten auf der Baustelle ist der Auftragnehmer selbst verantwortlich.

Der Bieter verpflichtet sich:
a) Ein Bautagebuch mit täglichen Eintragungen aller Bautätigkeiten inkl. Aufmaße, aller wichtigen Vorkommnisse und Ereignisse, insbesondere der zusätzlichen zum Vertrag angeordneten Leistungen und
Stundenlohnarbeiten zu führen. Das Bautagebuch ist wöchentlich an die Bauleitung zu übergeben.
b) Eine Woche nach Beauftragung einen Steuerungsterminplan mit Personalstärke für den geschuldeten Leistungsumfang und die geschuldeten Ausführungsfrist vorzulegen. Dem Steuerungsterminplan sind die ermittelten Projektstundenberechnungen anhand der Mengengerüste des LV´s mit Arbeitszeitwerten je
Position beizulegen sowie eine Aufstellung des geplanten Wochenumsatzes in Euro über den Zeitraum der
Ausführungsfristen.
c) Jeweils eine Woche vor Ausführung der Bauleitung einen wochenbezogenen Steuerungsterminplan inkl.
Leistung, Menge und Personalstärke vorzulegen.
d) Auf Verlangen der Bauleitung zum erreichen der Wochenleistungen und zur Beschleunigung der Baumaßnahme die Personalstärke zu erhöhen.
b) Sämtliche aufgemessene Maße, örtlich oder aus Plänen, sind in die Aufmaß Pläne zu setzen. Bei später
nicht sichtbaren Maßen sind Maßskizzen anzufertigen. Fehlende Maße in Aufmaß- Zeichnungen werden bei der Prüfung nicht berücksichtigt. Die Aufmaße sind wöchentlich an die Bauleitung zu übergeben. Die DGUV Vorschrift 3 "Elektrische Anlagen und Betriebsmittel", sowie die BGI 608 "Auswahl und Betrieb elektrischer Anlagen und Betriebsmittel auf der Baustelle" und die BGI 600 "Auswahl und Betrieb ortsveränderlicher elektrischer Betriebsmittel nach Einsatzbereichen" ist anzuwenden. Die Kosten hierzu trägt der AN.
Die Teilnahme an den durch die Bauleitung festgesetzten Besprechungen ist verbindlich.
Alle Arbeiten müssen von einem fachlich geeigneten deutschsprachigem Vorgesetzten geleitet werden. Während der Arbeiten muss diese Person ständig auf der Baustelle anwesend sein oder einen geeigneten Vertreter der Bauleitung schriftlich benennen.

Abschließbare Lagerflächen:
Abschließbare Räume stehen im Gebäude nicht zur Verfügung. Hierfür hat der Auftragnehmer selber zu
sorgen und dies in den Einheitspreisen zu berücksichtigen. Gesundheitsschutz auf Baustellen:
Die Hinweise des Koordinators zu erforderlichen Sicherheits- und Gesundheitsschutzmaßnahmen sind zu
berücksichtigen. Vom Auftragnehmer ist ein für den Arbeitsschutz in seinem Bereich Verantwortlicher zu benennen.
Für den Verhinderungsfall muss ein Vertreter für den Verantwortlichen benannt werden.
Eine Woche nach Beauftragung, jedoch unbedingt 5 Tage vor Arbeitsaufnahme, sind dem SiGeKo über die
Bauleitung folgende Unterlagen zu übergeben:
- Individuelle Gefährdungsbeurteilung nach
Arbeitsschutzgesetz §5, §6
- Abbruchanweisung gemäß DGUV Vorschrift 38 §20
- Ausgefüllte und durch einen Verantwortlichen
unterschriebene Unternehmererklärung.
- Benennung des verantwortlichen Bauleiters.
- Benennung der Sicherheitsfachkraft /
Unternehmermodell mit Nachweis.
- Benennung der Ersthelfer mit Ausbildungsnachweis.
Alle weiteren Angaben sind den beiliegenden
Ausschreibungsunterlagen, Plänen zu entnehmen.

1.Allgemeines
1.1 Fabrikate / Typen
Der Bieter ist grundsätzlich verpflichtet im LV bzw. in der Baubeschreibung aufgeführte Qualitäten anzubieten. Sollten Abweichungen zu ausgeschriebenen Fabrikaten oder Typen bestehen, so sind diese mit dem Bauherrn abzustimmen und freigeben zu lassen. Die Stoffe, Bauteile und Bauelemente der nachfolgenden Positionen müssen ungebraucht sein. Der AN hat dem AG den Nachweis der
Überwachung (Güteüberwachung) der zu liefernden Stoffe und Bauteile entsprechend den betreffenden DIN-Normen zu erbringen. Für Materialien und deren sachgemäße Weiterverarbeitung, sowie für die Funktion der Anlagen, leistet der Auftragnehmer eine Garantie entsprechend dem abgeschlossenen Vertrag, unabhängig von evtl. Garantiezeiten des Herstellers oder Vorlieferers.

1.2 Vollständigkeitsklausel
Die im LV beschriebenen Materialien und Bauteile bzw. Leistungen sind als fertige Leistungen zu erbringen, d.h. neben der Lieferung ist die fachgerechter Verarbeitung bzw. Montage unter Einhaltung der anerkannten Regeln der Technik und der Herstellervorschriften enthalten. Die Leistungen sind so vollständig zu kalkulieren und zu erbringen, dass eine bestimmungsgemäße Verwendung gewährleistet ist. Der Auftragnehmer trägt Gewähr, dass für die spätere Nutzung alle gesetzlichen und sicherheitstechnischen Bestimmungen, sowie behördliche Auflagen mit seinen Leistungen eingehalten werden und einer behördlichen Abnahme nichts entgegensteht. Etwaige benötigte Hilfsmittel, wie Hebezeuge, Mobilkräne, etc. sind explizit in die Angebotspreise mit einzukalkulieren, wenn Sie nicht separat ausgeschrieben sind. Hilfskonstruktionen, wie Stahlkonstruktionen, inkl. statischer Berechnung und Bemessung sind in die Angebotspreise mit einzukalkulieren, falls Sie nicht separat ausgeschrieben sind. Für Rohrbefestigungen sind Installationsschienen in stabiler und verzinkter Ausführung, einschl. Montage- und Konsolenwinkeln, Holz und Maschinenschrauben, verz. Schalldämmelemente, Muttern und Unterlegscheiben, Schraubrohrschellen mit aufgeschweißter Mutter einschl. Profilgummieinlage,
Gewindestangen, Spannschlösser, Schiebemutter, Schiebebügel etc. zu verwenden. Oben aufgeführte Befestigungs- und Verbindungsmaterialien, sowie sämtliche Befestigungskonstruktionen und Befestigungsmaterialien
sind inkl. deren Montage in die Einheitspreise einzukalkulieren, auch wenn dies nicht gesondert aufgeführt ist.

1.3 Bau- und Lieferzeiten
Die terminlichen Vorgaben hat der Bieter in seinem Angebot zu berücksichtigen. Auf abweichende Liefer- und Montagezeiten hat er in seinem Angebot detailliert hinzuweisen.

2 Ausführungsbedingungen
2.1 Bauleitung/ Koordination
Der Auftragnehmer ist an die Weisungen der Bauleitung gebunden. VOB/B § 2 Abs. 6 gilt uneingeschränkt. Der Auftragnehmer hat bei der terminlichen Abstimmung mit der Bauleitung zusammen zu arbeiten. Werk- und Montagepläne sowie ein detaillierter Terminplan sind mindestens 10 Arbeitstage vor Ausführungsbeginn der zuständigen Bauleitung zur Freigabe vorzulegen. Ohne freigegebene Pläne darf mit der Ausführung nicht begonnen werden.

2.2 Baustellenreinigung
Der Auftragnehmer hat ständig für die Reinhaltung seines Arbeitsbereiches zu sorgen und anfallenden Bauschutt sowie Abfälle ohne besondere Aufforderung täglich (besenrein) zu beseitigen. Wege und Straßen auf dem Grundstück und im öffentlichen Verkehrsbereich dürfen nicht verschmutzt, bzw. müssen bei Verschmutzung umgehend gereinigt werden.
Bei Verstößen wird die Bauleitung die Verschmutzung beseitigen lassen und die entstehenden Kosten dem Verursacher in Rechnung stellen. Bei Verschmutzungen, die nicht zuzuordnen sind, werden die Kosten den Auftragnehmern entsprechend ihrer anteiligen Auftragssumme berechnet.

2.3 Umweltschutz
2.3.1 Allgemein
Der Auftragnehmer ist verpflichtet, bei Ausführung der von ihm zu erbringenden Leistungen alle umweltrechtlichen Vorschriften einzuhalten. Unvermeidbare Umweltbeeinträchtigungen sind auf ein Mindestmaß zu beschränkten. Die im Zusammenhang mit den nachfolgenden Regelungen erforderlichen Anträge, Mitteilungen und Angaben des Auftragnehmers sind an den Bauleiter des Auftraggebers zu richten. Mit diesem sind vor Arbeitsaufnahme die erforderlichen Abstimmungen vorzunehmen. Für Arbeits- und Gefahrstoffe sind vorrangig umweltverträgliche Verfahren und Stoffe einzusetzen. Soweit auf die Verwendung von
Gefahrstoffen nicht verzichtet werden kann, sind diese vor Arbeitsaufnahme dem Auftraggeber unter Vorlage entsprechender Sicherheitsdatenblätter und Betriebsanweisungen gemäß § 20 Gefahrstoffverordnung anzuzeigen.

2.3.2 Gewässerschutz
Bei der Lagerung und Einsatz, insbesondere von wassergefährdenden Stoffen, sind die Anforderungen zum Schutze der Gewässer zu beachten.

2.3.3 Abwasserentsorgung
Bei der Einleitung von Abwässern in das betriebliche Kanalnetz des Auftraggebers oder in das öffentliche Kanalnetz sind die Einleitungsanforderungen der Direkteinleiterverordnung und der Abwassersatzung der zuständigen Kommune einzuhalten. Der Auftragnehmer hat mit dem Auftraggeber abzustimmen, welche Kanalanschlüsse benutzt werden. Es dürfen keine Abwässer in das Grundwasser oder in Oberflächengewässer eingeleitet werden.

2.3.4 Lärmschutz
Bei der Ausführung sind Geräusche und Erschütterungen auf ein Mindestmaß zu beschränken. Die einschlägigen Lärmschutzvorschriften, insbesondere die zum Schutz benachbarter Wohngebiete, sind zu beachten. Einzuhaltende Grenzwerte können beim Auftraggeber erfragt werden.

2.3.5 Anzeigepflicht
Das Auffinden von Schadstoffen in Gebäuden, in der Luft, im Boden und im Wasser ist dem Auftraggeber unverzüglich mitzuteilen. Gleiches gilt für Ereignisse, insbesondere Unfälle mit schädlichen Auswirkungen auf Lebewesen, Pflanzen, Wasser, Boden oder Luft.

2.3.6 Haftung
Der Auftragnehmer stellt den Auftraggeber von allen Ansprüchen Dritter frei, die im Zusammenhang mit Umweltauswirkung aus seiner Tätigkeit an den Auftraggeber herangetragen werden und nicht auf ein Verschulden des Auftraggebers beruhen. Der Auftragnehmer hat eine ausreichende Haftpflichtversicherung zur Deckung solcher Ansprüche abzuschließen und nachzuweisen.

2.4 Arbeitssicherheit
Der Auftragnehmer ist bei der Ausführung der Leistungen für die Einhaltung der Unfallverhütungsvorschriften und evtl. Auflagen der Berufsgenossenschaft verantwortlich. Er hat seine Mitarbeiter hierin im speziellen zu unterweisen, Schutzausrüstung zu stellen und Sicherheitsmaßnahmen zu treffen um eine Personengefährdung auszuschließen.
In Zusammenarbeit mit anderen an der Baustelle Beteiligten ist eine gegenseitige Gefährdung zu vermeiden. Die Arbeiten und Sicherheitsmaßnahmen sind vorab mit dem Bauleiter abzustimmen. Diese sind gegenüber Mitarbeitern des Auftragnehmers in Bezug auf Arbeitssicherheit weisungsbefugt. Dies entbindet den Auftragnehmer nicht von seinen o. g. Pflichten. Unfälle jeglicher Art sind umgehend der Bauleitung zur Kenntnis zu geben. Für Sicherheitsmaßnahmen und die Vorhaltung von Einrichtungen erfolgt keine separate Vergütung. Dem Auftragnehmer und seinen Mitarbeitern ist es nicht erlaubt Kräne, Gabelstapler oder andere Geräte des Auftraggebers ohne vorherige Zustimmung zur Entladung oder zum Transport von Materialien zu verwenden.
Gruben, Schächte, Öffnungen und ähnliches müssen abgesperrt und gesichert werden. Vorhandene Absperrungen dürfen nur nach Behebung der Gefahrstelle entfernt werden.

2.5 Brandschutz in Gebäuden
Bei Schweiß -, Schneid -, Löt- und Schleifarbeiten im Gebäuden und auf dem Grundstück Versorgungseinrichtungen sind notwendige Sicherheitsvorkehrungen zu treffen. Die Arbeiten sind entsprechend dem Merkblatt ZH 1/117 der BG durchzuführen.
Zur Brandverhinderung bzw. zur sofortigen Löschung sind folgende Maßnahmen zu treffen:
1.
Entfernung bzw. Abdeckung von brennbaren Material im gefährdeten Arbeitsbereich (3m)
1.
b) Bereithaltung von Feuerlöschern, Wasserkübel oder Löschdecken am Einsatzort
1.
c) Kontrolle der Einsatzstelle nach Beendigung der Arbeiten.
Vorhandene Feuerschutztüren dürfen nicht zwangsweise offengehalten werden. Erforderliche Durchbrüche und Öffnungen in Brandwände müssen gleich wieder feuerbeständig verschlossen werden.

2.6 Bemusterung
Der Auftragnehmer ist verpflichtet, vor der Ausführung alle Einrichtungen, die bezüglich Bauart, Abmessung, Farbe, etc. gestalterischen Einfluss auf die Raumausstattung nehmen, dem Bauherrn und Architekten zur Bemusterung vorzulegen.

2.7 Weitere Hinweise (gemäß VOB/ C, ATV, Ziffer 0)
Vor der Montage hat sich der Auftragnehmer mit dem Architekten bzw. der Bauleitung in Verbindung zu setzen, um Einzelheiten über die Anordnung und Befestigung der Objekte zu klären. Der Auftragnehmer ist verpflichtet, die Schlitz- und Durchbruchspläne auf der Grundlage seiner Montagepläne und Architektenwerkpläne zu prüfen und ggf. zu ergänzen bzw. zu korrigieren. Für bauseitige Nebenleistungen wie Fundamente usw. sind Angaben rechtzeitig beizubringen und notwendige Abstimmungen mit den anderen am Bau befindlichen bzw. beteiligten Firmen bei der Bauleitung zu veranlassen.
Aussparungen in nichttragenden Bauteilen und Schlitze für Anschlussleitungen sind nach Abstimmung mit der Bauleitung durch den Auftragnehmer maschinell zu erstellen oder nach dessen Angaben auszusparen. Die Kosten werden nicht gesondert vergütet.

2.8 Prüfung von Bestandsinstallationen
Der AN hat sich vor Ausführung der Arbeiten über die Lage von Leitungen, Kabeln, Dränen, Kanälen usw. beim AG und bei den für die Ver-und Entsorgungsanlagen zuständigen Trägern zu unterrichten.

2.9 Berechnungsunterlagen
Die durch die Fachingenieure erstellten Berechnungen sind zu überprüfen und ggf. zu ergänzen. Alle weiteren, für die vertragsgerechte Ausführung erforderlichen Berechnungen, sind durch den Auftragnehmer zu erstellen.

2.10 Genehmigungsverfahren
Der Auftragnehmer hat sich nach Auftragserteilung direkt mit den zuständigen Behörden und
Versorgungsunternehmen in Verbindung zu setzen und alle für die in den Ausschreibungen
ausgeschriebenen Installationen erforderlichen Genehmigungsverfahren einzuleiten bzw. die des Fachingenieurs zu vervollständigen.

2.11 Freigabe für die Montage
Mit der Montage darf erst nach Vorlage der unter Punkt 3.1-3.2 aufgeführten Planungsunterlagen/Auflagen begonnen werden.

2.12 Montageplanüberarbeitung
Der Auftragnehmer ist verpflichtet, während der Bauzeit notwendige Überarbeitungen der
Planungsunterlagen ohne über die vereinbarte Vergütung hinausgehende Kosten vorzunehmen. Geänderte Unterlagen sind kenntlich zu machen und mit Index zu versehen. Bei Planungsänderungen ist die Plannummer beizubehalten.

2.13 Revision - und Bestandspläne / Unterlagen
Vom Auftragnehmer sind zur Abnahme vollständige Revisionsunterlagen 2-fach im Ordner
zu übergeben. Hierzu zählen:
-
Bescheinigung, dass sämtliche Anlagen nach den Bestimmungen der UVV, der EVUs und der übrigen weisungsberechtigten Behörden sowie den DIN und VDE - Vorschriften errichtet worden sind.
-
Nachweis mit Messergebnissen über die Funktionsfähigkeit der gesamten Anlagen inkl. zugehörigen Schutzprüfungen z.B. nach DIN VDE 100.
-
Abnahme bzw. Prüfprotokolle von Geräten, für die behördliche Abnahmen vorgeschrieben sind.
-
Mängelfreier Abnahmebericht des zuständigen TÜV oder anerkannten Sachverständigen.
-
Bestandspläne der gesamten Verteilungen einschließlich Klemmenplan mit Leistungsangaben der angeschlossenen Verbraucher sowie Angaben der verlegten Querschnitte in den Verbindungsleitungen.
-
Bestandspläne der gesamten Verteilungen mit Steigleitungen einschließlich Angaben der verlegten Rohrquerschnitte.
-
Alle erforderlichen Betriebs- und Anlagebeschreibungen sowie Bedienungs- und Wartungsanweisungen
-
Quittierte Bescheinigungen über die erfolgte Einweisung des Bedien- und Wartungspersonal.

3 Besondere Hinweise/Montagebedingungen

3.1 Korrosionsschutz
Es dürfen nur Materialien verwendet werden, die korrosionsbeständig bzw. korrosionsbeständig nachbehandelt sind, auch wenn in der Ausschreibung nicht ausdrücklich darauf hingewiesen wird. Befestigungsmaterial ist grundsätzlich in verzinkter Ausführung zu liefern. Ausgenommen hiervon sind Sonderkonstruktionen, die von der Bauaufsicht zugelassen werden und dann einen zweifachen Rostschutzanstrich mit Deckanstrich erhalten.

3.2 Besondere Hinweise / Montagebedingungen/Montagezeiten
Aus baulichen Gründen muss damit gerechnet werden, dass die Montage oder das Einbringen der Anlagenteile in Teilstücke und in zeitlichen Abständen notwendig wird. Mehrkosten für unterbrochene Montagearbeiten, sofern nicht im Leistungsverzeichnis aufgeführt, sind mit den Einheitspreisen abgegolten.

3.3 Sicherheits- und Gesundheitsschutz
Jeder Auftragnehmer ist dafür verantwortlich, dass seine auf der Baustelle tätigen Bauleiter bzw. Aufsichtführenden, einschließlich seiner Subunternehmer, Kenntnis über die einschlägigen Arbeitsschutz- und Unfallverhütungsvorschriften haben.
Auftragnehmer ineinander, sind die vorgefundenen Gegebenheiten zu prüfen. Dies gilt insbesondere für Baugruben und Gräben, hoch gelegene Arbeitsplätze sowie alle Verkehrswege, Gerüste, für die Stromversorgung und die Allgemeinbeleuchtung der Baustelle. Stellt der Auftragnehmer Mängel fest, sind diese unverzüglich der Bauleitung zu melden und es ist auf deren Abstellung hinzuwirken. Nimmt ein Auftragnehmer trotz erkennbarer Mängel seine Arbeit auf, ist er zur Mängelbeseitigung verpflichtet. Die einschlägigen Arbeitsschutz- und Unfallverhütungsvorschriften sind auf der Baustelle vorzuhalten. Der Auftragnehmer hat der Baustellenleitung Name und Anschrift seiner Montageleiter bzw. Aufsichtführenden, Sicherheitsfachkräfte und auf der Baustelle eingesetzten Ersthelfer mitzuteilen. Die Arbeitgeber haben bei der Ausführung der Arbeiten die erforderlichen Maßnahmen des Arbeitsschutzes insbesondere in Bezug auf die
-
Instandhaltung der Arbeitsmittel,
-
Vorkehrungen zur Lagerung und Entsorgung der Arbeitsstoffe und Abfälle, insbesondere der Gefahrstoffe,
-
Anpassung der Ausführungszeiten für die Arbeiten unter Berücksichtigung der Gegebenheiten auf der Baustelle,
-
Zusammenarbeit zwischen Arbeitgebern und Unternehmern,
-
Wechselwirkungen zwischen den Arbeiten auf der Baustelle und anderen
betrieblichen Tätigkeiten auf dem Gelände, auf dem oder in dessen Nähe die erstgenannten Arbeiten ausgeführt werden,
zu treffen. Die Arbeitgeber haben die Beschäftigten in verständlicher Form und Sprache über die sie betreffenden Schutzmaßnahmen zu informieren. Die Verantwortlichkeit der Arbeitgeber für die Erfüllung ihrer Arbeitsschutzpflichten wird durch die Maßnahmen nach den Paragraf 2 und 3 der Baustellenverordnung nicht berührt.

3.4 Mindestlohn
Der Auftragnehmer verpflichtet sich, den gesetzlich vorgegebenen Mindestlohn nach Paragraf 1 MiLoG seinen Arbeitnehmern mindestens zuzahlen. Die Pflicht zur Zahlung des Mindestlohnes besteht nur im Arbeitsverhältnis. Der Auftraggeber ist berechtigt, hierzu jederzeit aktuelle Nachweise (Stundennachweise, anonymisierte Lohnabrechnungen und Mitarbeiterlisten) vom Auftragnehmer und den von diesem eingesetzten Nachunternehmern zu verlangen. Der Auftragnehmer ist verpflichtet, die entsprechende Verpflichtung mit den von ihm beauftragten Unternehmen und deren Subunternehmen im Rahmen der Vertragsgestaltung sicherzustellen. Der Auftragnehmer verpflichtet sich, von ihm im Rahmen der Vertragsbeziehungen mit dem Auftraggeber eingesetzte Nachunternehmer oder derer
Nachunternehmer vertraglich zu verpflichten,
-
ihren Arbeitnehmern den gesetzlichen Mindestlohn zu zahlen
-
dem Auftraggeber die genannten Informationen und Nachweise auf Anforderung zu erteilen
-
als Gesamtschuldner den Auftraggeber von seiner Haftung auf den Mindestlohn freizustellen, sofern Nachunternehmer oder deren Nachunternehmer den gesetzlichen Mindestlohn ihren Arbeitnehmern nicht zahlen.
Im Falle der Nichtvorlage dieser Nachweise ist der Auftraggeber berechtigt, fällige Zahlungen an den Auftragnehmer einzubehalten, bis dieser die Pflicht erfüllt hat.
Verstößt der Auftragnehmer schuldhaft gegen die Pflicht zur Zahlung des Mindestlohns ist der Auftraggeber berechtigt, den Vertrag fristlos zu kündigen. Kommt der Auftragnehmer schuldhaft der Pflicht zur Beibringung von Unterlagen innerhalb einer vom Auftraggeber gesetzten angemessenen Frist nicht nach, so ist der Auftraggeber berechtigt, den Vertrag fristlos zu kündigen. Im Fall der berechtigten fristlosen Kündigung ist der Auftraggeber berechtigt, den noch nicht erbrachten Teil der Leistung zu Lasten des Auftraggebers durch einen Dritten ausführen zu lassen. Der Auftragnehmer verpflichtet sich, den Auftraggeber von seiner Leistungspflicht bei Inanspruchnahme durch Arbeitnehmer des Auftragnehmers oder von Arbeitnehmern im Rahmen der Vertragsbeziehung eingesetzter Nachunternehmer nach § 13 MiLoG freizustellen. Der Auftraggeber ist berechtigt, gegenüber fälligen Ansprüchen des Auftragnehmers ein Zurückbehaltungsrecht in der Höhe auszuüben, in der er aufgrund von hinreichenden Tatsachen davon ausgehen muss, für die Nichtzahlung des Mindestlohns durch den Auftragnehmer an seine Arbeitnehmer oder Nachunternehmer an ihre Arbeitnehmer von diesen in Anspruch genommen zu werden (ggfs., sofern die Forderung nicht durch eine Bürgschaft gemäß Nr. 1 1 dieser Vereinbarung abgesichert ist). Der Auftraggeber ist für den Fall des Verstoßes der Nachunternehmer des Auftragnehmers gegen die Pflicht zur Zahlung des Mindestlohns oder zur Erteilung der erforderlichen Auskünfte berechtigt, den Vertrag mit dem Auftragnehmer fristlos zu kündigen, sofern dieser nicht selbst die fristlose Beendigung der Vertragsbeziehung mit dem/ den Nachunternehmer(n) bewirkt. Der Auftraggeber kann zu dem die bezeichneten Leistungsverweigerungs- bzw. Zurückbehaltungsrechte geltend machen. Weitergehende Schadensersatzansprüche bleiben ausdrücklich vorbehalten.

3.5 Abnahme
3.5.1 Grundlage
Die Abnahme erfolgt nach den Festlegungen der VOB, Teil B, Paragraph 12. Bei der Abnahme sind durch den Auftragnehmer die Abnahmeberichte behördlichen Abnahmen bzw. der Sachverständigen vorzulegen. Der Auftragnehmer sichert zu, bei Anlagen und Anlagenteilen, die gemäß den Vorschriften, Bestimmungen und Richtlinien einem Genehmigungs- und Abnahmeverfahren (auch behördlich) unterliegen, das Verfahren termingerecht zu beantragen und einzuleiten. Die Gebühren für die vorgeschriebenen Genehmigungen und Abnahmeprüfungen trägt der Auftragnehmer. Dies gilt für die Genehmigung, Abnahmeprüfung sowie den Nachweis der Einhaltung der Vorschriften, Bestimmungen und Richtlinien für Ausführung, Betrieb und Gebrauch solcher Anlagen und Anlagenteile durch Erlaubnis-, Zulassungs- und Aufsichtsbehörden, Technische Überwachungsorganisationen (TÜV), örtlich zuständige Dienststellen für Ver- und Entsorgung, Verband der Sachversicherer (VdS), zu bestellende Sachverständige und Gutachter und sämtliche weitere Prüf- und Genehmigungsorgane. Anträge mit sämtlichen Unterlagen und Zeichnungen, in vorgeschriebener Form und Ausfertigung sind vom Auftragnehmer zu erstellen und bei den zuständigen Instanzen einzureichen. Alle hiermit verbundenen Kosten sind über den Angebotspreis abgedeckt.

3.5.2 Hilfsmittel
Kostenlose Gestellung von den Hilfsmitteln wie z.B. Messgeräte, Leiter usw. sowie den erforderlichen Kräften für den Nachweis, dass die Anlagen den Anforderungen entsprechen, hat der Auftragnehmer zu übernehmen. Der Auftragnehmer übernimmt die volle Gewährleistung für die ordnungsgemäße Funktion der Anlage.

3.5.3 vollständige Dokumentationsunterlagen
Wird eine Abnahme verweigert, abgebrochen, Verschoben auf Grund fehlender Unterlagen aus der Dokumentation so trägt der Auftragnehmer die Kosten die dem Auftraggeber oder dessen Beauftragten durch Mehraufwand entstehen. Dies gilt auch für die mehrfachen Kontrollen der Mängelbeseitigung.

3.5.4 Vorbehalt
Der Leistungsnachweis kann auch nach erfolgter Abnahme, innerhalb der Gewährleistungsfrist für Funktion verlangt werden, wenn die Zustands- und Störgrößen zum Zeitpunkt der Abnahme nicht vorhanden waren. In diesem Fall erfolgt die Abnahme unter dem stillschweigenden Vorbehalt, dass die zugesicherten Leistungen nicht nachgewiesen sind und noch zu gegebenem Zeitpunkt vom Auftraggeber angezweifelt werden dürfen.

3.6 Brandschutzinstallationen
Die ausgeschriebene Verschließung von durch das ausgeführte Gewerk belegten Durchbrüchen ist normgerecht und zwingend nach allen Vorschriften und Normen des Brandschutzes durchzuführen. Dies gilt insbesondere für den normgerechten Verschluss der Brandschotts und Brandschutzklappen. Es ist zwingend darauf zu achten, dass der ausgeschriebene Verschluss der Durchbrüche in Abstimmung mit den übrigen Gewerken erfolgt. Sollte der Bauherr den Durchbruchsverschluss für alle Gewerke gesondert beauftragen, so wird die in diesem LV hierfür vorgesehene Position gemindert. Es ist zwingend notwendig vor Ausführung der Schächte und Belegung der Durchbrüche mit sämtlichen Gewerken brandschutztechnisch erforderliche Mindestabstände der Installationen untereinander zu koordinieren. Hier sei darauf hingewiesen, dass dies neben den behördlichen Bestimmungen der MLAr, sowie MLüAr auch herstellerabhängig in den jeweiligen Produktzulassungen verankert ist. Die Leistungen und Lieferungen des Auftragnehmers müssen den Forderungen der zuständigen Brandschutzbehörde und der gültigen Normung entsprechen. Die zur Brandsicherung erforderlichen Einbauten sind als solche eindeutig zu kennzeichnen. Hinweisschilder müssen auf den Einbauort hinweisen.

3.7 Schallschutz
Bei der Leitungsverlegung, sowie Armaturen- und Geräteinstallation ist die DIN 4109-5:2020 (Schallschutz im Hochbau) zu beachten. Sämtliche Installationen müssen den Anforderungen an den Schallschutz erfüllen. Hier ist insbesondere auf eine körperschallisolierte Ausführung zu achten. Grundsätzlich sind die Angaben innerhalb des Schallschutznachweises zu beachten. Alle Installationen vor der Wand, an der Decke, in Schächten, Schlitzen und Plattenwänden sind zu befestigen. Aufhängungen und Befestigungen der Installationen sind mit körperschallisolierten Befestigungen auszuführen.

4 Gemeinkosten
Nachstehende Gemeinleistungen sind in die Einheitspreise, bzw. die Position Baustelleneinrichtung einzukalkulieren.
4.1. Einrichtung der Baustelle, Fracht und Anfuhr der Materialien und Werkzeuge,
Rücktransport der Werkzeuge.
4.2. Gerüste aller Art (Gerüste über 2 m als besondere Leistung sind ebenfalls im Titel Baustelleneinrichtung zu berücksichtigen, falls es hierfür keine gesonderte Position gibt.
4.3. Fahrgelder und Auslösung für das Montagepersonal.
4.4. Montagevorbereitung und Überwachung durch einen bauleitenden Fachingenieur
und Obermonteur gem. L BO.
4.5. Anfertigung von Montage - und Detailzeichnungen, Durchführung aller Genehmigungsverfahren, verantwortliches Prüfen und Gegenzeichnen der Schlitz und Durchbruchspläne.
4.6. Prüfen der richtigen Lage und Anordnung der bauseits auszuführenden Öffnungen, Aussparungen etc.
4.7.Lage der Befestigungspunkte, Entleeren, Füllen und Entlüften der Anlage in Teilabschnitten oder insgesamt.
4.8. Probebetrieb in Abschnitten oder insgesamt. Einregulierung und Übergabe der
betriebsfertigen Anlage.
4.9. Aufmaß (nicht bei Pauschalierung!)
4.10. Einweisung des Bedienungspersonals.
4.11. Abnahmekosten aller notwendigen behördlichen und Sachverständigenabnahmen. Bei Abnahmen, welche durch den Bauherrn gemäß Vertrag bezahlt werden, ist die Teilnahme an den Abnahmen ebenfalls Teil der angebotenen Leistungen.
4.12. tägliches Verlassen der Baustelle in besenreinem Zustand.
4.13. Schutzvorkehrungen der eingebauten Teile bis zur Abnahme.
4.14. Vom Auftragnehmer sind die Revisions- und Bestandsunterlagen zu liefern (Vorlage: 2 Wochen vor der Abnahme)

5 Ausschreibungsanerkennung
Der Auftragnehmer erklärt hiermit:
1.
) dass er diese Ausschreibung auf ihre Vollständigkeit hin überprüft hat, insbesondere darauf, dass keine Seiten fehlen,
1.
) dass er die Ausschreibung lückenlos gelesen hat,
1.
) dass bei Differenzen innerhalb einzelner Positionen zwischen Text und Fabrikat/ Typenangabe das höherwertige Material kalkuliert wurde,
1.
) dass der Text in der Ausschreibung nicht unverständlich und nicht
mehrdeutig ist,
e.) dass bei eventuelle Rückfragen eine zufriedenstellende, ausreichende
Klärung erfolgte,
f.) dass er alle sonstigen Preis beeinflussende Umstände, insbesondere
die Örtlichkeiten, geprüft und bewertet hat,
g.) dass er diese Ausschreibung, bestehend aus Vorbemerkungen und Massenaufstellung, ohne Einschränkung durch seine Unterschrift als maßgeblichen Vertragsbestandteil rechtsverbindlich anerkennt,
h.) dass er bei Auftragserhalt die steuerliche Unbedenklichkeitsbescheinigung seines zuständigen Finanzamtes und die Bescheinigungen der Krankenkassen und der Berufsgenossenschaft über die pünktliche Zahlung sofort vorlegen wird.
Der Anbieter bestätigt durch seine Unterschrift, dass die vorstehenden Bedingungen bei der Preisbildung berücksichtigt wurden.

6 Bohrarbeiten
Bohrarbeiten sind nur unter Einhaltung der Schutzmaßnahmen gemäß BT 30 (mineralischer Staub, Schadstoffbelastung) auszuführen.

## Kaserne Haus Hardt Ge. 5 Elektroarbeiten

### Titel 08 Kostengruppe 440, 450 Elektrotechnik

#### Untertitel 08.01 Unterverteilung

**08.01.0010 Fehlerstrom Leitungsschutzschalter**
Fehlerstromschutzschalter 4 polig 6kA 63A 30mA Typ A
Fehlerstrom-Schutzschalter (FI) nach DIN EN 61008-2-1, VDE 0664 Teil 10 + 11, Berührungsschutz IP2x nach DIN VDE 0106 Teil 100. Geeignet zum nachträglichen Anbau von Zusatzeinrichtungen (Montage ohne Werkzeug). Anschlussklemmen mit Draht-Einschiebe-Schutz, Bi-Connect-Klemmen unten, externe blaue Test-Taste. Alle Produkte mit VDE Zeichen. Beschriftungsmöglichkeit direkt am Gerät.
-
Nennstrom :63 A
-
Typ des Fehlerstromschutzes :A
-
Bemessungsfehlerstrom :30 mA
-
Anschlussart :Schraubtechnik
-
Polanzahl :4 P
-
Isolationsspannung :500 V
-
Anschlussquerschnitt bei flexiblem Leiter :1 - 16mm²
-
Anschlussquerschnitt bei starrem Leiter :1 - 25mm²
-
Anzahl Module :4
-
Betriebstemperatur :-25-40 °C
-
Lager-/Transporttemperatur :-55-70 °C
-
Anschlussquerschnitt des Zugangs mit Schrauben, bei flexiblem Leiter :1 / 16 mm²
Anschlussquerschnitt bei starrem Leiter, vorgeschaltete Klemmen mit Schrauben :1 / 25 mm²

Der Einbau erfolgt in eine vorhandene Unterverteilung.

gewähltes Fabrikat/Typ:

liefern, montieren und betriebsfertig anschließen.
Menge: 11,000 St
Kostengruppe DIN 276 2018-12: 400000000

**08.01.0020 Leitungsschutzschalter 1 polig B 16A**
Leitungsschutzschalter nach DIN VDE 0641 Teil 11/8.92, Berührungsschutz IP2x nach DIN VDE 0106 Teil 100 mit VDE Zeichen. LS mit zeitverzögertem thermischen Auslöser für Überlastschutz und elektromagnetischer Auslöser für Kurzschlussschutz. Geeignet zum nachträglichen Anbau von Zusatzeinrichtungen. Beschriftungsmöglichkeit direkt am Gerät und Einzelentnahme aus dem Phasenschienenverbund durch Entriegelung der Hutschienenschnellbefestigung.

Bemessungsbetriebsspannung Ue: 230/400 V
Nennstrom: 6 A
Auslösercharakteristik: B
Ausschaltvermögen Icn AC nach IEC 60898-1: 6 kA
Ausschaltvermögen Grenzkurzschlussstrom Icu AC IEC 60947-2: 10 kA
Ausschaltvermögen Icn bei 230V AC nach IEC 60898-1: 6 kA
Polanzahl: 1 P
Isolationsspannung: 500 V
Stoßspannungsfestigkeit: 4000 V
Frequenz: 50/60 Hz
Anschlussart: Schraubtechnik
Anschlussquerschn. des Eingangs und Ausgangs mit Schrauben, bei massivem Leiter: 1/35 mm²
Anschlussquerschn. des Zugangs und Ausgangs mit Schrauben, bei flexiblem Leiter: 1/25 mm²

Der Einbau erfolgt in eine vorhandene Unterverteilung.
gewähltes Fabrikat/Typ:

liefern, montieren und betriebsfertig anschließen.
Menge: 8,000 St
Kostengruppe DIN 276 2018-12: 400000000

**08.01.0030 Leitungsschutzschalter 1 polig B 20A**
Leitungsschutzschalter 1 polig 6kA B-Charakteristik 20A 1 Modul
Leitungsschutzschalter nach DIN EN 60898-1(VDE 0641-11) mit zeitverzögertem thermischen Auslöser für Überlastschutz und elektromagnetischer Auslöser für Kurzschlussschutz. Geeignet zum nachträglichen Anbau von Zusatzeinrichtungen. Beschriftungsmöglichkeit direkt am Gerät und Einzelentnahme aus dem Phasenschienenverbund durch Entriegelung der Hutschienenschnellbefestigung.

Nennstrom: 20 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2

Der Einbau erfolgt in eine vorhandene Unterverteilung.

gewähltes Fabrikat/Typ:

liefern, montieren und betriebsfertig anschließen.
Menge: 7,000 St
Kostengruppe DIN 276 2018-12: 400000000

**08.01.0040 Leitungsschutzschalter 3 polig B 25A**
Leitungsschutzschalter 3 polig 6kA B-Charakteristik 25A 3 Module
Leitungsschutzschalter nach DIN EN 60898-1 (VDE 0641-11) mit zeitverzögertem thermischen Auslöser für Überlastschutz und elektromagnetischer Auslöser für Kurzschlussschutz. Geeignet zum nachträglichen Anbau von Zusatzeinrichtungen. Beschriftungsmöglichkeit direkt am Gerät und Einzelentnahme aus dem Phasenschienenverbund durch Entriegelung der Hutschienenschnellbefestigung.
Nennstrom: 25 A
Auslösecharakteristik: B
Anzahl Module: 3
Ausschaltvermögen Icn AC nach IEC60898-1: 6 kA
Isolationsspannung Ui: 500 V
Stoßspannungsfestigkeit: 4000 V
Anschlussquerschnitt des Eingangs und Ausgangs mit Schrauben, bei massivem Leiter: 1 - 35 mm²
Anschlussquerschnitt des Eingangs und Ausgangs mit Schrauben, bei flexiblem Leiter: 1 - 25 mm²
Grad der Verunreinigung nach IEC60664 / IEC60947-2: 2

Der Einbau erfolgt in eine vorhandene Unterverteilung.
gewähltes Fabrikat/Typ:
liefern, montieren und betriebsfertig anschließen.
Menge: 1,000 St
Kostengruppe DIN 276 2018-12: 400000000

**08.01.0050 Verdrahtung UV**
Verdrahtung der UV für neue FI/LS Schalter
Menge: 1,000 psch
Kostengruppe DIN 276 2018-12: 400000000

**08.01.0060 Austausch einer Hauptsicherung 63 A**
Austausch einer Hauptsicherung 63 A

Austausch einer Hauptsicherung 63 A einschließlich Freischaltung, Prüfung und Wiederinbetriebnahme,
inklusive der Entsorgung der Altteile gemäß geltender Vorschriften.

Angebotenes Fabrikat:
Menge: 1,000 St
Kostengruppe DIN 276 2018-12: 400000000

**08.01.0070 Austausch einer 50 Ampere Sicherung 3 Phasig**
Austausch einer Sicherung 63 A 3 Phasig

Austausch einer Hauptsicherung 63 A 3 Phasig einschließlich Freischaltung, Prüfung und Wiederinbetriebnahme,
inklusive der Entsorgung der Altteile gemäß geltender Vorschriften.

Angebotenes Fabrikat:
Menge: 4,000 St
Kostengruppe DIN 276 2018-12: 400000000

**08.01.0080 Austausch eines Fehlerstrom Leitungsschutzschalters**
Austausch eines Fehlerstrom Leitungsschutzschalters

Austausch eines Fehlerstrom Leitungsschutzschalters einschließlich Freischaltung, Prüfung und Wiederinbetriebnahme,
inklusive der Entsorgung der Altteile gemäß geltender Vorschriften.

Angebotenes Fabrikat:
Menge: 1,000 St
Kostengruppe DIN 276 2018-12: 400000000

**08.01.0090 Austausch eines Leitungsschutzschalter 1 polig B 16A**
Austausch eines Leitungsschutzschalter 1 polig B 16A

Austausch eines Leitungsschutzschalter 1 polig B 16A einschließlich Freischaltung, Prüfung und Wiederinbetriebnahme,
inklusive der Entsorgung der Altteile gemäß geltender Vorschriften.

Angebotenes Fabrikat:
Menge: 15,000 St
Kostengruppe DIN 276 2018-12: 400000000

**08.01.0100 Neuanbindung der Stromversorgung für eine Gegensprechanlage**
Neuanbindung der Stromversorgung für eine Gegensprechanlage einschließlich Leitung, Anschluss und Prüfung.
Menge: 1,000 St
Kostengruppe DIN 276 2018-12: 400000000

**08.01.0110 Neuanbindung der Stromversorgung für die Lichtsteuerung**
Neuanbindung der Stromversorgung für die Lichtsteuerung einschließlich Anschluss und Prüfung.
Menge: 4,000 St
Kostengruppe DIN 276 2018-12: 400000000

#### Untertitel 08.02 Verlegesysteme

**08.02.0010 Schlitze BxT 2cm x 2cm in Mauerwerkswänden**
Schlitze in Mauerwerkswänden wie folgt fräsen:
- Wand unverputzt
- Schlitzbreite 2 cm
- Schlitztiefe 2 cm
- Fräsarbeiten mit Staubabsaugung
Mit allem systembedingten Zubehör die Arbeiten ausführen .
Menge: 5,000 m
Kostengruppe DIN 276 2018-12: 400000000

**08.02.0020 Kabelkanal 30x30**
Kabelkanal für die Führung von Leitungen und Kabeln. Abnehmbarer Deckel und maßgenaue Bodenlochung.
Höhe 30 mm
Breite 30 mm

Einschließlich Befestigungsmaterial liefern und Montieren.

Angebotenes Fabrikat:
Menge: 19,000 m
Kostengruppe DIN 276 2018-12: 400000000

**08.02.0030 Elektro-Brüstungskanals 130 × 90**
Elektro-Brüstungskanals 130 × 90 mm aus Kunststoff zur Leitungsführung im Innenbereich,
einschließlich aller notwendigen Formteile, Verbindungselemente, Befestigungsmaterialien und Nebenarbeiten.

Liefern, montieren und befestigen.
Menge: 8,000 m
Kostengruppe DIN 276 2018-12: 400000000

#### Untertitel 08.03 Verkabelung

*Hinweis: Die Leitungen sind an den Anschlußstellen von Verteilern, Abzweigdosen,*
Die Leitungen sind an den Anschlußstellen von Verteilern, Abzweigdosen,
Rangierverteilern und Geräten dauerhaft mit den Stromkreis-Nummern zu beschriften.

Die im Gebäude verwendeten Leitungen welche offen
verlegt sind, müssen PVC- und schwermetallfrei
sowie raucharm im Brandfall sein. Aufbau in Anlehnung
an DIN VDE 0250 Teil 204
 -Mantelfarbe lichtgrau (RAL 7035)
Sämtliche Kabel und Leitungen sind einschließlich
aller Klein- und Befestigungsmaterialien zu liefern
und fachgerecht zu verlegen.

Die Verlegung sämtlicher Kabel und Leitungen
erfolgt auf zugelassenen Tragsystemen, in
Installationsrohr, auf der Zwischendecke und Aufputz

Die Verlegung in Rohr (je nach Verlegeort unterschiedlich)
ist in die Einheitspreise der Kabel einzurechnen.
Die Verlegeart ergibt sich wie folgt:

Sämtliche Deckenanschlussleitung werden über der Zwischendecke
angebunden. Die Verlegearbeiten sind in die EPs einzupreisen.

Verlegung in Wänden:
Die Leitungen sind im Trockenbau oder in Massivwänden eingeschlitzt.
Arbeiten in EP´s einkalkulieren.

Verlegung unter Putz:

Leitungen sind in Schlitze und teilweise unter Herstellung
eigener Schlitze, ohne Kunststoffrohre
zu verlegen.

Sämtliche Rohre und Kanäle sind einschließlich aller
Klein- und Befestigungsmaterialien komplett mit Muffen
zu liefern und fachgerecht in Teillängen zu verlegen.

Sämtliche Gerätdosen, Geräteeinbaudosen,
Hohlwanddosen, Klemmdosen etc. sind in die Einheitspreise
einzurechnen.

Schlitzarbeiten in Mauerwerkwänden sind unter Einhaltung der Brand-
und Schallschutzanforderungen (Absprache
mit der örtlichen Bauleitung) mit in die EP einzupreisen.

Kalkulation inkl. Verschnitt.

**08.03.0010 Installationsleitung NYM-J 3x1,5mm²**
Zur Verkabelung technischer Komponenten.

Angebotenes Fabrikat:
Menge: 150,000 m
Kostengruppe DIN 276 2018-12: 400000000

**08.03.0020 Installationsleitung NYM-J 3x2,5mm²**
Zur Verkabelung technischer Komponenten.

Angebotenes Fabrikat:
Menge: 231,000 m
Kostengruppe DIN 276 2018-12: 400000000

**08.03.0030 Installationsleitung NYM-J 5x2,5mm²**
Zur Verkabelung technischer Komponenten.

Angebotenes Fabrikat:
Menge: 20,000 m
Kostengruppe DIN 276 2018-12: 400000000

**08.03.0040 Herstellen eines Festanschlusses 230V**
Herstellen eines Festanschluss 230V
für z.B. Rolltorsteuerung, Hebeanlage,
Türanschlüsse, RLT-Anlage
inkl. Geräteanschlussdose
Menge: 15,000 St
Kostengruppe DIN 276 2018-12: 400000000

**08.03.0050 Herstellen eines Festanschlusses 400V**
Herstellen eines Festanschluss 400V
für z.B. Heizregister und Wärmepumpen
inkl. Geräteanschlussdose
Menge: 1,000 St
Kostengruppe DIN 276 2018-12: 400000000

**08.03.0060 Steckdose UP**
Schutzkontaktsteckdose als Ausführung in 1-,2-, oder 3-fach Rahmen. Kalkulation inkl. anteiligem Rahmen
Produktname: Steckdose
Ausführung: Schutzkontaktsteckdose
Farbe: weiß
Beschriftungsfeld: nein
Schutzart: IP20

Angebotenes Fabrikat:
Menge: 14,000 St
Kostengruppe DIN 276 2018-12: 400000000

**08.03.0070 Brüstungskanal Doppelsteckdose**
Brüstungskanal Komplettsteckdose 2-fach
Einbausteckdose inkl. Abdeckrahmen mit Beschriftungsfeld für Brüstungskanal
Bodenbefestigte Schuko-Einbausteckdose
Höhe: 50 mm
Schutzart: IP20

Angebotenes Fabrikat:
Menge: 4,000 St
Kostengruppe DIN 276 2018-12: 400000000

#### Untertitel 08.04 Brandschutz

**08.04.0010 Schottgröße bis 0,10 m²**
Mörtelschott bis 0 ,10 qm Herstellen von Wand - und Deckenabschottungen der Feuerwiderstandsklasse S9 0
nach DIN 4 102, Teil 9 .
Das Mörtelschott muss einsetzbar sein in mindestens 24 cm dicken Massivwänden und in mindestens 15 cm
dicken Betondecken .
Jedes Schott muss mit einem Kennzeichnungsschild versehen werden.
Mit Abstützung des Durchbruches von unten, u m das Herauslaufen von Brandschutzmörtel zu verhindern .
Öffnungsgröße: Bis 0,10 qm
Arbeitshöhe: Bis 3,50 m OKF
Mit Eintragung des Brandschutzverschlusses in den Revisionsplan mit Lage, Ort, Abmessung und
Bauartzulassungsnummer, sowie Bezeichnungsplakette
Menge: 2,000 St
Kostengruppe DIN 276 2018-12: 400000000

**08.04.0020 Einzelkabeldurchführung**
Herstellen einer Einzelkabeldurchführung in qualifizierten Wänden inkl. brandschutztechnischem Verschluss nach Kabelverlegung gemäß Vorgabe der MlAR.
Menge: 21,000 St
Kostengruppe DIN 276 2018-12: 400000000

**08.04.0030 Brandschutzkanal**
Installationskanal aus Metall mit intumeszierendem Brandschutzgewebe zur brandsicheren Verlegung von Kabeln. Klassifiziert als Installationskanal EI90

Breite x Höhe 80 x 50 mm
Farbe Silbergrau
Feuerwiderstandsklasse I90,
Oberfläche Verzinkt
Werkstoff Stahl / Stahl

Angebotenes Fabrikat:
Menge: 2,500 m
Kostengruppe DIN 276 2018-12: 400000000

#### Untertitel 08.06 Beleuchtung

**08.06.0010 Deckenleuchte Bad**
Deckenleuchte Bad rund
Farbe: weiß
Fassung: LED
Kelvin: 3000
Leuchtmittel: Inklusive
Lumen: 2000
Schutzklasse: IP44
Watt: 24
Breite: 30,2 cm
Höhe: 6,1 cm
Tiefe: 30,2 cm
Material: Aluminium

Angebotenes Fabrikat:
Menge: 22,000 St
Kostengruppe DIN 276 2018-12: 400000000

**08.06.0020 Präsenzmelder IP 20, Erfassungsbereich 360° 24m**
Präsenzmelder IP 20,
24 m quer, 8 m frontal
1 Schaltkontakt
1150 VA bei cos phi = 0,5

Angebotenes Fabrikat:
Menge: 9,000 St
Kostengruppe DIN 276 2018-12: 400000000

#### Untertitel 08.07 Demontagearbeiten

**08.07.0010 Demontage Kücheninstallationen Elektrotechnik**
Demontage der elektrischen Installation in der Küche UG inkl. zugehöriger Unterkonstruktion und Anbindeleitung. In die Position sind ebenfalls alle Kosten zur Entsorgung einzukalkulieren.
Menge: 4,000 St
Kostengruppe DIN 276 2018-12: 400000000

**08.07.0020 Kürzen und Entsorgen eines vorhandenen Kabelkanals**
Kürzen und Entsorgen eines vorhandenen Kabelkanals

Kürzen eines bestehenden, an Wand montierten Kabelkanals auf die erforderliche Länge, einschließlich dem Umsetzen einer Telefondose.
In die Position sind ebenfalls alle Kosten zur Entsorgung einzukalkulieren.
Menge: 1,000 St
Kostengruppe DIN 276 2018-12: 400000000

#### Untertitel 08.08 Bohrungen

**08.08.0010 Bohrungen**
Herstellen von Bohrungen bis 30mm zur Durchführung von Kabeln einschließlich Nebenarbeiten und Nachbearbeitung und Verschließen der Bohrstellen.
Menge: 15,000 St
Kostengruppe DIN 276 2018-12: 400000000

#### Untertitel 08.09 Gegensprechanlage und Zutrittskontrolle

**08.09.0010 Klingelstation**
Klingelstation
6-Draht-Video /Audio-Technik
Farbe: schwarz

Zum Einbau in eine Stele.

- Multitouch Farbdisplay
- Komfortsuchfunktion über Touch-Tastatur
- Inbetriebnahme und Konfiguration am Gerät oder per Web-interface über PC/Laptop
- Keine sichtbaren Schallaustrittsöffnungen
- Mikrofon und Lautsprecher sind integriert
- Color-Kamera
- Display mit symbolischer und textlicher Zustandsinformation (entspr. DIN 18040 - Barrierefreies Bauen)
- Codeschlossfunktion mit rotierender Ziffernanzeige
- Vandalismusgeschützt durch Sicherheitsglas

Bitte schützen Sie das Gerät vor direkter Sonneneinstrahlung!

Glasmaß: 195 x 195 x 4 mm
Lochmaß: 184 x 184 x 70 mm
Hohlwandmaß: 179 x 179 x 70 mm

Maßangabe BxHxT

liefern, montieren und betriebsfertig anschließen.
 gewähltes Fabrikat/Typ:
Menge: 1,000 St
Kostengruppe DIN 276 2018-12: 400000000

**08.09.0020 Einbaurahmen Klingelstation**
Einbaugehäuse für den flächenbündigen Einbau der vorangehenden Position
Material der Frontplatte: Edelstahl
Kastenart: Unterputz mit Winkelrahmen
Material Winkelrahmen: Aluminium Edelstahl Optik

bestückt mit:
1 Ausschnitt für Klingelstation
1 Sonder Lautsprecher-Gitter 55 x 44, mit festen Ecken, 3 mm Sprechfuge, mit Edelstahl-Platte hinterlegt
1 Mikroloch

liefern, montieren und betriebsfertig anschließen.
gewähltes Fabrikat/Typ:
Menge: 1,000 St
Kostengruppe DIN 276 2018-12: 400000000

**08.09.0030 Wandsprechstelle**
Innensprechstelle BS2012 Audio, Freisprechen, weiß, polyphon
Bedienung über 6 konkav geformte kontaktfreie Tastflächen (ermöglicht die optimale Bedienbarkeit für jede Altersklasse)
Montage auf UP -oder Hohlwanddose erforderlich
Merkmale:
- Bustechnik: 2-Draht-Audio-BUS
- Farbe: weiß
- Oberfläche: Kunststoff
- Montageart: Aufputz
- Kommunikationsart: Freisprechstelle
- Klingeltöne: 8 Hausruf und 4 Etagenrufmelodien
- Ruftonlautstärke: 5-fach einstellbar
- Maße: 80 x 150 x 13 mm

liefern, montieren und betriebsfertig anschließen.

gewähltes Fabrikat/Typ:
Menge: 2,000 St
Kostengruppe DIN 276 2018-12: 400000000

**08.09.0040 J-Y(St)-Y 4x2x0,8mm**
J-Y(ST)-Y 4x2x0,8mm in Leerrohr.

liefern, montieren und betriebsfertig anschließen.

o.glw.

gewähltes Fabrikat/Typ:
Menge: 50,000 m
Kostengruppe DIN 276 2018-12: 400000000

**08.09.0050 Unterputzdose in Abhangdecke**
Unterputz-Verteilerdose liefern und in abgehängter Decke setzen, einschließlich Befestigung und Anschlussvorbereitung.

gewähltes Fabrikat/Typ:
Menge: 1,000 St
Kostengruppe DIN 276 2018-12: 400000000

**08.09.0060 EVO Intera II RFID Zutrittsleser**
Der Zutrittsleser dient der berührungslosen Erfassung von Personen zur Zutrittskontrolle im Rahmen des bestehenden Zutrittsmanagementsystems. Der Leser ist so auszulegen, dass er über eine standardisierte Schnittstelle kommuniziert und den gängigen Sicherheits- und Normanforderungen genügt.

Ein besonderes Augenmerk ist auf die Montage, wetterfesten Betrieb und Kompatibilität mit dem vorhandenen System zu legen. Der Leser ist so zu liefern und zu montieren, dass Reparatur, Parametrierung und Austausch einfach möglich sind.

Der Leser ist nach den Anforderungen der EN / DIN-Normen für Zutrittskontrollgeräte und Datenschutz zu liefern.

Die Montage erfolgt unter Berücksichtigung der Montagehinweise des Herstellers.

Der Leser muss gegen Sabotage gesichert sein (z. B. Neigungssensor, Sabotagekontakte).

Die Schnittstelle und Kommunikationsschnittstelle muss dokumentiert übergeben werden.

EVO Intera II RFID Zutrittsleser, montagefertig geliefert, montiert und in Betrieb genommen.
Menge: 1,000 St
Kostengruppe DIN 276 2018-12: 400000000

**08.09.0070 Türgong**
Zweiklang-Gong
Direkter Betrieb mit 230 V, Lautstärke ca. 85 dB (A)
Betriebsspannungsbereich 230 V (max)
Betriebsspannung max. 230V
Betriebsspannung (Details) 230V/ AC
Melodien 1
Lautstärke 85dBA
Herstellerfarbe Weiß
Montageart Aufputz

Angebotenes Fabrikat:
Menge: 1,000 St
Kostengruppe DIN 276 2018-12: 400000000

#### Untertitel 08.10 Allgemeines

**08.10.0010 Baustelleneinrichtung**
Baustelleneinrichtung für die Baumaßnahme, Einrichten und Räumen der Baustelle, Vorhalten der Baustelleneinrichtung für sämtliche in der Leistungs- beschreibung aufgeführten Arbeiten.
in fertiger Arbeit

Baustelleneinrichtung für die Baumaßnahme, Einrichten
und Räumen der Baustelle, Vorhalten der
Baustelleneinrichtung für sämtliche in der Leistungsbeschreibung aufgeführten Arbeiten.
in fertiger Arbeit
Bei der Kalkulation ist der beschränkte
Baustellenzugang durch die Einlasskontrolle zu berücksichtigen. Eine
Ortsbesichtigung vor Angebotsabgabe ist zwingend
notwendig und mit der örtlichen Bauleitung abzustimmen.
Die gesamte Baustelleneinrichtung für die eigenen Arbeiten ist in
die Einheitspreise mit einzurechnen
Menge: 1,000 psch
Kostengruppe DIN 276 2018-12: 400000000

**08.10.0020 Erstellung einer Werk- und Montageplanung**
Erstellung einer Werk- und Montageplanung gemäß Vorgaben des Bauherrn (s. Vortexte).
Menge: 1,000 psch
Kostengruppe DIN 276 2018-12: 400000000

**08.10.0030 Erstellung einer Revisionsplanung**
Erstellung einer Revisionsplanung gemäß Vorgaben des Bauherrn (s. Vortexte).
Menge: 1,000 psch
Kostengruppe DIN 276 2018-12: 400000000

**08.10.0040 kompl. Beschilderung für den Technikraum (Elektroraum)**
komplette Beschilderung für den Technikraum, nach den behördlichen
Vorschriften alterungsfest mit farbiger Aufschrift.
liefern und montieren
Menge: 1,000 psch
Kostengruppe DIN 276 2018-12: 400000000

#### Untertitel 08.11 Prüfung und Abnahmen

**08.11.0010 Gemeinsame Abnahme**
Gemeinsame Abnahme der Sanitäranlage mit dem Bauherrn und der Objektüberwachung/Bauleitung TGA und dem Anlagenersteller. Übergaben der Dokumentationsunterlagen.
in fertiger Arbeit
Menge: 1,000 psch
Kostengruppe DIN 276 2018-12: 400000000

**08.11.0020 Funktionsmessung der Gesamtanlage**
Funktionsmessung der elektrotechnischen
Gesamtanlage UG bis Dach inkl. Messung nach VDE-Vorgaben, diese ist im Rahmen
eines Probebetriebes durchzuführen.
in fertiger Arbeit
Menge: 1,000 psch
Kostengruppe DIN 276 2018-12: 400000000

**08.11.0030 Einweisung des Bedienpersonals**
Einweisung des Bedienpersonals durch die Fachfirma nach einer Anlagenerstellung . Vor Ort an der eigenen
Anlage im Rahmen von mindestens zwei Begehungen an unterschiedlichen Terminen ( Kalendertagen) .
Dabei werden die Bedienung und Einstellungen der Anlagen für verschiedene Nutzungsbedingungen
schriftlich ausgearbeitet. einschl. Erstellung des Einweisungsprotokolls .
Menge: 1,000 psch
Kostengruppe DIN 276 2018-12: 400000000

**08.11.0040 Erstellung eines Wartungsplans**
Erstellen eines Wartungsplanes mit Wartungskarten auf Basis Ausführungs - und
Montagepläne
Erstellen eines Wartungsplanes mit Wartungskarten für alle wartungsrelevanten Anlagen und Komponenten
des Gewerks Wärmeversorgungsanlagen.
Die nachfolgend aufgeführten Leistungen sind spätestens 6 Monate nach Auftragsvergabe unaufgefordert
der Bauleitung, basierend auf Ausführungs - und Montagepläne, zu übergeben.
Bestehend aus: Auflistung der zu wartenden Anlagen mit Verweis auf die dazugehörigen Wartungskarten
Erstellen der Wartungskarten einzeln für jede Anlage basierend auf den jeweiligen Herstellervorschriften, der
AMEV und VDMA ; Alle zu wartenden Komponenten sind zu listen, die Wartungsintervalle zugeordnet
anzugeben und die auszuführenden Wartungsarbeiten im Kurztext zu verfassen .
Es sind je Anlageneinheit projektbezogene Wartungskarten mit Auflistung aller wartungsrelevanten
Komponenten zu erstellen . Dies ist in Tabellenform im Excelformat zu erstellen . In den Wartungskarten ist
jedes zu wartende Bauteil mit seinem Objektadressierungscode, den Wartungsintervallen, der
Leistungskennziffer lt. VDMA oder AMEV und den Wartungsarbeitsschritten aufzulisten. Diese Wartungskarten sind als bearbeitbare Exceldateien sowie als Papierausdruck zu übergeben. Weiterhin sind
diese Wartungskarten als Papierausdruck und Datei jedem Exemplar der Revisionsunterlagen beizuheften.
Die Wartungskarten sind für alle Leistungen, welche im Projekt ausgeführt werden, zu erstellen . Sofern es
sich um verschiedene zu wartende Einheiten handelt, sind die Wartungskarten zu separieren/ zu trennen.
Menge: 1,000 psch
Kostengruppe DIN 276 2018-12: 400000000

#### Untertitel 08.12 Wartung

**08.12.0010 Wartungsvertrag für die Elektroanlage**
*** Bedarfsposition ohne GB
Wartung der elektrotechnischen Anlagen.
Die Wartung ist einmal jährlich durchzuführen.

Die zu wartenden Anlagenteile richten sich nach den
behördlich erforderlichen Auflagen, sowie den Angaben
des Herstellers.
 Die Wartungsarbeiten werden nach der mängelfreien Abnahme separat durch den Bauherrn/Be-
treiber beauftragt. Wartungskosten je Jahr für die
Dauer von 2 Jahren.
Menge: 1,000 Jr
Kostengruppe DIN 276 2018-12: 400000000

**08.12.0020 Wartungsvertrag,(Außerhalb der Gewährleistungszeit)**
*** Bedarfsposition ohne GB
Wartungsvertrag, wie zuletzt im vollem Wortlaut beschrieben, jedoch :
Wartungskosten für 1 Jahr, jedoch im Anschluß an die vertragliche Gewährleistungszeit.
Menge: 1,000 psch
Kostengruppe DIN 276 2018-12: 400000000

#### Untertitel 08.13 Stundenlohnarbeiten

*Hinweis: Arbeiten im Stundenlohn sind nur mit vorheriger Genehmigung*
Arbeiten im Stundenlohn sind nur mit vorheriger Genehmigung der Bauleitung auszuführen . Die
Arbeitsstunden und die verbrauchten Materialien sind täglich nachzuweisen. Nicht ordnungsgemäß
nachgewiesene Arbeits - stunden werden nicht anerkannt . Für anfallende Tagelohnarbeiten gelten folgende
Stundenlohnsätze, einschließlich Gemeinkosten, Wagnis, Auslösung, Gewinn und Steuern .

**08.13.0010 Stundenlohn Obermonteur**
*** Bedarfsposition ohne GB
Menge: 1,000 h
Kostengruppe DIN 276 2018-12: 400000000

**08.13.0020 Stundenlohn Monteur**
*** Bedarfsposition ohne GB
Menge: 1,000 h
Kostengruppe DIN 276 2018-12: 400000000
